# August-Rudloff-Straße 24-27
Angebotsaufforderung (GAEB 90, DA83)
DV-Nummer: 2
Währung: EUR
Auftraggeber: AWG Eisenach e.G., Stregdaer Allee 44a, 99817 Eisenach,

## Elektroinstallation
Datum: 17.12.12

### Abschnitt 10 Baustrom

**10.1 Zählerschrank**
Zählerschrank für Baustromanschluss DIN VDE 0660,
DIN VDE 0612 und TAB 2000, Gehäuse aus verzinktem
Stahlblech, lackiert, inkl. Untergestell, Schutzart
min. IP44,
komplett mit Drehstrom-Zähler, Zähler-Vorsicherungen,
Abgangs-Sicherungslasttrennschalter und  flexibler
Anschlussleitung, Einbaugeräte in schutzisolierter
Ausführung, gekapselt,
inkl. Anmeldung beim zuständigen EVU, An-/Abtransport,
Aufstellung, Inbetriebnahme und Demontage.
Menge: 1,000 St

**10.2 Verteilerschrank**
Verteilerschrank als Baustrom-Steckdosenverteiler,
Gehäuse aus verzinktem Stahlblech, lackiert, Schutzart
min. IP 44, Einbauten bis einschl. FI-Schutzschalter in
schutzisolierter Ausführung, komplett mit nachfolgend
aufgeführter Mindestausstattung:
63-A-Hauptsicherung (3-polig), 1x
40/4/0,03-A-FI-Schutzschalter, 1x
63/4/0,03-A-FI-Schutzschalter, 6x
16-A-Schuko-Steckdose, 2x 16-A-CEE-Steckdose, 1x
32-A-CEE-Steckdose, einzeln abgesichert,
inkl. erforderlichem Erdungszubehör mit ca. 30 m
Erdungsleitung und ca. 30 m flexibler Anschlussleitung
H07RN-F 4x25 qmm,
inkl. An-/Abtransport, Aufstellung, Inbetriebnahme und
Demontage.
Menge: 4,000 St

**10.3 Baustellenbeleuchtung**
Baustellenbeleuchtung für Treppenhäuser  bestehend aus
einer ortsveränderlichen Arbeitsleuchte, Schutzklasse
II, IP 54, stabiles Gehäuse oder glw. und einer
Zuleitung H07RN mind. 5 m, einsch. der erforderlichen
Steckdosenverteiler,
inkl. An-/Abtransport, Aufstellung, Inbetriebnahme,
Instandhaltung und Demontage.
Menge: 18,000 St

**10.4 Vorhaltung Baustrom**
Vorhaltung zuvor beschriebener Baustromanlage
(Zählerschrank + Verteiler + Baustellenbeleuchtung) für
eine Woche.
Menge: 18,000 Wo

**10.5 Einrichten und Räumen**
Einrichten und Räumen der Baustelle, Vorhalten der
Baustelleneinrichtung für sämtliche in der
Leistungsbeschreibung aufgeführten Leistungen, hierzu
gehören:
1. Bereitstellung u. Vorhaltung ausreichender
überdachter u. verschließbarer Lagerflächen
2. Bereitstellung u. Vorhaltung ausreichender
überdachter u. beheizter Baustellenunterkünfte
3. Bereitstellung u. Vorhaltung geeigneter
Kleintransporter für  Materialtransporte auf der
Baustelle
4. Bereitstellung u. Vorhaltung von Gerüsten u. Leitern
bis zum einer Höhe von 3,0 m
5. Bereitstellung u. Vorhaltung sowie Entsorgung von
Container für anfallende Materialreste u. Verpackungen
incl.
sachgemäßer turnusmäßiger Entsorgung (einschließlich
Entsorgungsnachweis nach Verwertbarkeit der Stoffe)

ausgenommen sind die Gerüste über einer Höhe von 3,0 m
Menge: 1,000 psch
Zuordnung: 491

### Abschnitt 20 Zählung/Verteilung

*Hinweis*
Bei allen Verteilungen ist eine Platzreserve  von mind.
20%
einzukalkulieren!
Die Kosten für die anteilige Verdrahtung und die
Verdrahtungskanäle bis zur Klemmenleiste in
Installationskleinverteilern, Zählerplätzen,
Installationsverteilern, Schaltanlagen und
Rangierverteilern sowie die benötigten Klemmen
(Dreileiterlemmen mit N-Trennklemme) und das
betriebsbereite Anschließen des jeweiligen Gerätes sind
mit den Einheitspreisen abgegolten.
Alle zu- und abgehenden Leitungen sind über
Reihenklemmen zu führen sowie in den Verteilungen
mittels Bügelschellen zu befestigen (außer UV in WE).
Alle Leitungseinführungen bei A.P-Verteilungen sind mit
PG-Verschraubungen auszuführen. Alle
A.P.-Verteilungen/Zählerschränke sind mit Rangierkanal
zu versehen.

Bei den nachfolgenden Einbaugeräten ist, falls nicht
anders vorgegeben, jeweils ein einheitliches Programm
eines Fabrikates zu verwenden.

Fabrikat: Hager

oder gleichwertig
Fabr.: .......................................

**20.1 Zählerschrank 6 ZP**
Zählerschrank IP31/43 mit 6 Zählerplatz-Komplettfeldern
nach DIN VDE 0603, DIN 43 870, anschlussfertig nach den
Technischen Anschlussbedingungen (TAB) des zuständigen
EVU bestückt und verdrahtet,
Auslegung für TT-Netz, Vierleiter, schutzisoliert,
Abgangsraum mit Hauptleitungsabzweigklemmen, 4polig,
25qmm VBG4 und Steuerleitungsklemmen 7polig (Ausführung
Käfigzugfeder),
Anschlussraum mit Cu-Sammelschienensystem, 4polig,
250A, 12mmx5mm, 6x SHU-Sammelschienen-Adapter, 3polig,
für selektive Hauptleitungsschutzschalter, davon 1x mit
integrierten Anschlussklemen bis 50 qmm zur
Einspeisung, Sammel- schienen-Anschlussklemme für
Neutralleiter-Anschluss bis 50 qmm,
Steuerleitungsklemme 7polig, querverdrahtet (Ausführung
Käfigzugfeder) auf NP-Schiene, inkl. Sicherungsautomat
10A/25kA für TSG, 1polig,
plombierbar, verdrahtet mit 3 kV-Leitung 2,5 qmm von
SS-L1,
SS-Klemmen 16qmm für N auf Geräteböckchen, mit
Seitenflanschen,
als TSK.-Komplettschrank,
inkl. Befestigungsmaterial, Klemmen,
Leitungseinführungs-flanschen, Kabelanschluss- /
-Einführungskasten, Blindabdeckungen und sonstigem
Zubehör;
in Aufputzausführung, Schutzklasse II, mit Umhüllung
aus Isolierstoff, B 800 x H 1400 x T 205 mm,
einschl. Rangierkanal

Schrankabmessung:
..........................................

Fabr./Typ: Hager / 6ZP
oder glw.
angeb. Fabrikat:
...........................................
  Typ:
...........................................

liefern, montieren und betriebsbereit anschließen.
Menge: 4,000 Stck

**20.2 Zählerschrank 5 ZP/1 TSG/1 V**
Zählerschrank IP31/43 mit 5
Zählerplatz-Komplettfeldern, 1TSG-
Platz-Komplettfeld, 1 Verteilerfeld (108 PLE),  nach
DIN VDE 0603, DIN 43 870, anschlussfertig nach den
Technischen Anschlussbedingungen (TAB) des zuständigen
EVU bestückt und verdrahtet, Auslegung für TT-Netz,
Vierleiter, schutzisoliert,
Abgangsraum mit Hauptleitungsabzweigklemmen, 4polig, 50
qmm VBG4 und Steuerleitungsklemmen 7polig (Ausführung
Käfigzugfeder), Anschlussraum mit
Cu-Sammelschienensystem, 4polig, 250A, 12mmx5mm, 5x
SHU-Sammelschienen-Adapter, 3polig, für selektive
Hauptleitungsschutzschalter, davon 1x mit integrierten
Anschlussklemen bis 50 qmm zur Einspeisung, Sammelschienen-Anschlussklemme für Neutralleiter-Anschluss
bis 50 qmm, Steuerleitungsklemme 7polig, querverdrahtet
(Ausführung Käfigzugfeder) auf NP-Schiene,  mit
Seitenflanschen, als TSK.-Komplettschrank, inkl.
Befestigungsmaterial, Klemmen,
Leitungseinführungsflanschen,  Blindabdeckungen und
sonstigem Zubehör;
in Aufputzausführung, Schutzklasse II, mit Umhüllung
aus Isolierstoff, B 1050 x H 1400 x T 205 mm,
zum Anbau an vorstehenden Zählerschrank, einschl.
Sammelschienenverbinder, Anschlußklemmen und mechan.
Schrank-Schrank-Verbindung,
einschl. Rangierkanal

Schrankabmessung:
..........................................

Fabr./Typ: Hager / 5ZP/ 1TRE / 1V
oder glw.
angeb. Fabrikat:
...........................................
  Typ:
...........................................

liefern, montieren und betriebsbereit anschließen.
Menge: 4,000 Stck

**20.3 Hauptsicherungsautomat 25 A**
Hauptsicherungsautomat, 3-polig, zur Montage auf
Sammelschienenadapter, Nennstrom 25 A,
kurzschlusssicher bis 25 kA, selektiv schaltend,
E-Charakteristik, komplett
Fabr.: Hager
oder glw.
angeb.
Fabrikat:...........................................

Typ:...........................................
liefern, montieren und betriebsbereit anschließen.
Menge: 3,000 Stck

**20.4 Hauptsicherungsautomat 35 A**
Hauptsicherungsautomat, 3-polig, zur Montage auf
Sammelschienenadapter, Nennstrom 35 A,
kurzschlusssicher bis 25 kA, selektiv schaltend,
E-Charakteristik, komplett
Fabr.: Hager
oder glw.
angeb.
Fabrikat:...........................................

Typ...........................................
liefern, montieren und betriebsbereit anschließen.
Menge: 40,000 Stck

**20.5 FR-Verteiler**
Kleinverteiler-Gehäuse, 24 PLE, Schutzart IP 65,
Schutzklasse II, für Aufputz-Montage, inkl.
Montagematerial, mit Geräteträgern, Klemmen,
Blindabdeckungen und sonstigem erforderlichen Zubehör,
Maße ca. B 254 x H 360 x T 111
Fabr./Typ: Spelsberg / AK 2x12
oder glw.
angebot.
Fabrikat:..............................................

Typ:..............................................
liefern, montieren und betriebsbereit anschließen.
Menge: 1,000 Stck
Zuordnung: 444

**20.6 Kleinstverteiler, 12 PLE**
Kleinstverteiler mit Tür, entsprechend DIN VDE 0603,
für Aufputzmontage,
einschl. 10 Stck. Dreistock-Reihenklemmen, zum Auflegen
der Leitungen (NYM 3x2,5) für das Mieterkellerlicht,
einschl. Montagematerial,
12 PLE, Maße ca. H 245xB 295xT 110, Schutzklasse II
Fabr./Typ: Hager/ VA12CN + VA12T
oder glw.
angebot.
Fabrikat:..............................................

Typ:..............................................
liefern, montieren und betriebsbereit anschließen.
Menge: 4,000 Stck

**20.7 A.P.-Kleinverteiler, 48 PLE**
Kleinverteiler entsprechend DIN VDE 0603, mit PE- und
N-Klemmen, für Aufputzmontage, Schutzart IP 30,
Schutzklasse II, Gehäuse aus schlagfestem Kunststoff,
mit herausnehmbarem Geräteträger, Kabeleinführung oben
und unten, Verdrahtungs- und Montagematerial,
1x4-reihig, 48 PLE, H 640 x  B 305 x  T 96,5 mm,
Der Wohnungsverteiler muss entsprechend
Ausnahmeregelung EVB mit zwei getrennten
Hauptleitungssystemen TN-C für Altinstallation und TT
für Neuinstallation ausgeführt werden.
Die Montage dieer Verteiler soll erhöht, auf einem
Sockel erfolgen (Wandabstand ca. 2 cm).
Fabr./Typ: Hager/ VA48CN (mit obigen Ausbau) einschl.
Sockel
oder glw.
angebot.
Fabrikat:..............................................

Typ:..............................................
liefern, montieren und betriebsbereit anschließen.
Menge: 40,000 Stck

**20.8 FI-Schutzschalter 40A/0,03A**
Fehlerstromschutzschalter DIN VDE 0664 Teil 1, für
Wechsel- und pulsierende Gleichfehlerströme, für Einbau
in Zählertafeln und Verteiler, Nennfehlerstrom 0,03 A,
Nennstrom 40 A, 4polig, 400 V AC
liefern, montieren und betriebsbereit anschließen.
Menge: 80,000 Stck

**20.9 Fehlerstrom-Leitungsschutzschalter**
Fehlerstrom-Leitungsschutzschalter DIN VDE 0664 Teil 1,
fuer Wechsel- und pulsierende Gleichfehlerstroeme,
fuer Einbau in Verteiler, Nennfehlerstrom 0,03 A,
Nennstrom 16 A, 2polig, 1-pol. geschützt,
LS-Auslösecharakteristik B,
einschl. Einbau in vorh. Unterverteilung, einschl.
Verdrahtung
liefern, montieren und betriebsbereit anschließen.
Menge: 2,000 Stck
Zuordnung: 444

**20.10 Leitungsschutzschalter B10 1p**
Leitungsschutzschalter DIN 43 880 und DIN VDE 0641,
Nennisolationsspannung 400 V AC, 1polig,
Schaltvermögen 6 kA, Nennstrom 10 A,
Auslösecharakteristik B
liefern, montieren und betriebsbereit anschließen.
Menge: 100,000 Stck

**20.11 Leitungsschutzschalter C10 1p**
Leitungsschutzschalter DIN 43 880 und DIN VDE 0641,
Nennisolationsspannung 400 V AC, 1polig,
Schaltvermögen 6 kA, Nennstrom 10 A,
Auslösecharakteristik C
liefern, montieren und betriebsbereit anschließen.
Menge: 1,000 Stck

**20.12 Leitungsschutzschalter B16 1p**
Leitungsschutzschalter DIN 43 880 und DIN VDE 0641,
Nennisolationsspannung 400 V AC, 1polig,
Schaltvermögen 6 kA, Nennstrom 16 A,
Auslösecharakteristik B
liefern, montieren und betriebsbereit anschließen.
Menge: 342,000 Stck

**20.13 Leitungsschutzschalter B16 3p**
Leitungsschutzschalter DIN 43 880 und DIN VDE 0641,
Nennisolationsspannung 400 V AC, 3polig,
Schaltvermögen 6 kA, Nennstrom 16 A,
Auslösecharakteristik B
liefern, montieren und betriebsbereit anschließen.
Menge: 1,000 Stck

**20.14 Leitungsschutzschalter B20 3p**
Leitungsschutzschalter DIN 43 880 und DIN VDE 0641,
Nennisolationsspannung 400 V AC, 3polig,
Schaltvermögen 6 kA, Nennstrom 20 A,
Auslösecharakteristik B
liefern, montieren und betriebsbereit anschließen.
Menge: 40,000 Stck

**20.15 Stromstoßschalter**
Elektronischer Stromstoßschalter als Reiheneinbaugerät,
geräuscharm, Steuerspannung 12 V AC, 1 Schließer 16
A/250 V AC, mit Kontaktstellungsanzeige und
Handschaltung
Fabr./Typ: Eltako / ESR 12 DDX-UC
oder glw.
angeb.
Fabrikat:...........................................

Typ...........................................
liefern, montieren und betriebsbereit anschließen.
Menge: 183,000 Stck

**20.16 Stromstoßschalter (Serie)**
Elektronischer Serien-Stromstoßschalter als
Reiheneinbaugerät, geräuscharm, Steuerspannung 12 V AC,
2 Schließer 16 A/ 250 V AC, mit Kontaktstellungsanzeige
und Handschaltung
Fabr./Typ: Eltako / ESR 12 DDX-UC
oder glw.
angeb.
Fabrikat:...........................................

Typ:...........................................
liefern, montieren und betriebsbereit anschließen.
Menge: 40,000 Stck

**20.17 D02-Lastrennschalter**
*** Bedarfsposition ohne GB
Sicherungslasttrennschalter, 3-polig, DIN VDE 0638, EN
60 947-3 und DIN 43880, Geräteeinbautiefe 55 mm, Sockel
aus schlagfestem, temperaturbeständigem Formstoff, mit
Schraubkappe für die Aufnahme von
NEOZED-Sicherungseinsätzen D02 bis 63 A, Schalthebel
plombierbar, mechanische Einschaltsperre bei
fehleingesetzten NEOZED-Sicherungseinsätzen, Zweiseitig
verschienbar durch Kombiklemme, für Leiteranschlüsse
bis 35 mm², AC 400 V /  bis 63 A / Schaltvermögen AC 50
kA DC 8 kA, inkl. Sicherungseinsätzen mit entsprechendem Passeinsatz,
Fabrikat/Typ: Hager / Linocur
oderglw.
angebot. Fabrikat: ....................................

Typ:....................................
liefern, montieren und betriebsbereit anschließen.
Menge: 1,000 Stck

**20.18 D02-Sicherungselement**
D02-Sicherungselement, 3x63 A, nach DIN VDE 0636,
bestehend aus Unterteil, Isolierdeckel, Schraubkappen,
Paßeinsätze, Schmelzeinsätze, fingersicher, zur Montage
auf Hutschiene
liefern, montieren und betriebsbereit anschließen.
Menge: 4,000 Stck

**20.19 Transformator**
Sicherheitstrafo, nach DIN VDE 0551/1, EN 60742, 230/12
V AC, Nennstrom 2,0 A, kurzschlussfest
angeb.
Fabrikat:...........................................
  Typ:
...........................................
liefern, montieren und betriebsbereit anschließen.
Menge: 42,000 Stck

**20.20 Leitungsschutzschalter C1, 1p**
Leitungsschutzschalter DIN 43 880 und DIN VDE 0641,
Nennisolationsspannung 400 V AC, 1polig,
Schaltvermögen 6 kA, Nennstrom 1 A, min.
Bemessungsspannung 12 V DC/AC, Auslösecharakteristik C
liefern, montieren und betriebsbereit anschließen.
Menge: 40,000 Stck

**20.21 Treppenlicht-Zeitschalter**
Treppenlicht-Zeitschalter als Reiheneinbaugerät,
Steuerspannung 230 V AC, 1 Schließer 16 A, Zeitbereich
1-12 min, Glimmlampenstrom 100 mA, separater
Dauerlicht- und Dauer-Aus-Schalter, nachschaltbar, mit
Abschaltvorwarnung
angeb. Fabrikat:
...........................................
  Typ:
...........................................
liefern, montieren und betriebsbereit anschließen.
Menge: 4,000 Stck

**20.22 Antragstellung AAN**
Zusammenstellung / Abgabe der kompletten
Antragsunterlagen zur Anmeldung der neuen
Zählereinrichtungen,
inkl. sämtlicher eventuell erforderlicher Absprachen im
Vorfeld.
Menge: 1,000 psch
Zuordnung: 444

### Abschnitt 30 Erdung/Potentialausgleich

**30.1 Erdungsbandrohrschelle**
Erdungsbandrohrschelle, verstellbar 1/4-1 1/2", für
Leiteranschlüsse 2,5 - 6 qmm
liefern, montieren und betriebsbereit anschließen.
Menge: 135,000 Stck

**30.2 Erdungsbandrohrschelle**
Erdungsbandrohrschelle, verstellbar, 4", für
Leiteranschlüsse 2,5 - 6 qmm
liefern, montieren und betriebsbereit anschließen.
Menge: 14,000 Stck

**30.3 Potentialschiene, HPAS**
Potentialausgleichsschiene VDE 0100 mit Abdeckkappe
aus Kunststoff, als Hauptpotentialausgleichsschiene,
mit Aufsteckklemmen zum Anschluss von 10 mal Rund
bis 10 mm Durchmesser bzw. 2,5 bis 95 qmm, 1 Flachstahl bis 30 mm x 4 mm und bis zu 8 Leiter je 25 qmm,
Kontaktschiene aus Cu (30 qmm), Aufsteckklemmen aus
verzinktem Stahl, inkl. Befestigungs- u.
Verbindungsmaterial
liefern, montieren und betriebsbereit anschließen.
Menge: 8,000 Stck

**30.4 Messen/Prüfen vorh. Anlage**
Messen und Prüfen der vorhandenen Erdungsanlage,
gemessene Widerstandswerte auflisten, einschl.
Prüfbericht DIN 48 831, Anlagenbeschreibung DIN 48 830
(als Bestandteil der Revisionsunterlagen)
Menge: 1,000 psch

### Abschnitt 40 Beleuchtung

*Hinweis*
Bei Leuchtstofflampen kommen generell Dreibandenlampen
zum Einsatz!
Zu dem Leistungsumfang  Leuchten gehören generell die
entsprechenden Leuchtmittel sowie bei Leuchten mit VVG
elektronische Starter bzw. Sicherheitsschnellstarter.

Zu den Beleuchtungssystemen gehören die erforderlichen
Befestigungswinkel, Klemmwinkel, Stahl-Spreizdübel,
Schrauben mit Zubehör, Distanzstücke,  Ankerbolzen,
Verbindungsstücke, Klemmstücke, Klemmschellen,
Wandbügel, Leiterhalter und sonstige Kleinteile.
Diese sind in die Einheitspreise einzukalkulieren.

Sämtliche Leuchten sind vor Bestellung und Einbau
kostenlos zur Bemusterung vorzustellen.

**40.1 Ovalarmatur**
Ovalarmatur, E 27, 60 W, Unterteil Kunststoff,
Abdeckung Glas klar, strukturiert, Schutzkorb Metall
verzinkt, Schutzart IP 44, Schutzklasse II, komplett,
einschl. Leuchtmittel
Fabr./Typ: RZB / Standard, 50 500.009
oder glw.
angeb. Fabrikat:
...........................................
  Typ:
...........................................
liefern, montieren und betriebsbereit anschließen.
Menge: 60,000 Stck

**40.2 FR-Wannenanbauleuchte**
Feuchtraum-Anbauleuchte mit Polycarbonat-Wanne, für 1
LL 58W, einschl. Leuchtmittel (Dreibandenlampe),
Leuchtenkörper Polycarbonat, grau, schwer entflammbar,
mit zwei schutzartgerechten Leitungseinführungen
jeStirnseite, Schutzart IP65, mit VVG, kompensiert,
einschl. elektron. Starter, anschlußfertig verdrahtet
Fabr./Typ: Trilux / Oleveon 158 K oder glw.
angeb. Fabrikat:
.............................................
  Typ:
.............................................
liefern, montieren und betriebsbereit anschließen.
Menge: 8,000 Stck

**40.3 Wand-/Deckenleuchte, E27/60 W**
Wand-/Deckenleuchte, 1x60 W, E 27, Unterteil Kunststoff
weiß, Abdeckung Glas opal seidenmatt, IP 44,
Schutzklasse Î, Durchm. ca. 250 mm, H ca. 106 mm, mit
VDE-Zeichen, einschl. Leuchtmittel
Fabr./Typ: RZB / Flat Basic, 211 005.002 oder glw.
angeb.
Fabrikat:...........................................
  Typ:
...........................................
liefern, montieren und betriebsbereit anschließen.
Menge: 40,000 Stck

**40.4 Montage einer beigestellten Leuchte**
Montage einer beigestellten Wand-/Deckenleuchte,
einschl. Auflegen der Zuleitung
montieren und betriebsbereit anschließen.
Menge: 30,000 Stck

### Abschnitt 50 Kabel / Leitungen

*Hinweis*
Alle nachstehend aufgeführten Kabel und Leitungen sind
frei Baustelle zu liefern und betriebsfertig zu
verlegen.

Beidseitige Anschlüsse in Verteilern, Schaltern und
Steckdosen sowie in Abzweigdosen und -kästen sind mit
auszuführen und durch die Einheitspreise abgegolten.

Die angegebenen Mengen sind Gesamtmengen. Die Verlegung
erfolgt in mehreren Teillängen, je nach Bedarf, und ist
im Aufmaß schriftlich nachzuweisen.

Verschnitt, Abmanteln und das Einführen in Verteiler,
Dosen und Installationsgeräte sowie an Maschinen und
sonstigen Geräten sind mit den Einheitspreisen
abgegolten; eine besondere Vergütung erfolgt
diesbezüglich nicht.

Klein-, Klemm- und Befestigungsteile, soweit nicht im
LV gesondert aufgeführt sind ebenfalls in die
Einheitspreise einzukalkulieren.

Alle Nebenleistungen gemäß DIN 18 382 sind ebenfalls
mit zu erbringen und durch die Einheitspreise
abgegolten.

Es sind grundsätzlich Leitungen mit Kupfer-Leiter mit
DIN- und VDE-Kennzeichnung anzubieten. Davon ist nur
abzuweichen, wenn der Positionstext dies ergibt.

Sämtliche Kabel und Leitungen sind mit Kabelmerkern
beidseitig zu beschriften.

Erforderliche Bohrungen / Durchbrüche durch Wände und
Decken für Einzel-Leitungen / -Kabel oder Leitungs-
/Kabelbündel sind bis zu einem Gesamtquerschnitt von
ca. 50 qcm in den Einheitspreisen einzukalkulieren.

**50.1 NYM-J 3x1,5**
Kunststoff-Mantelleitung NYM-J 3x1,5,
Verlegung im offenen Kanal, in Zwischendecke /
Ständerwand oder im vorhandenen Schlitz
liefern, verlegen und betriebsbereit anschließen.
Menge: 2500,000 m

**50.2 NYM-J 5x1,5**
Kunststoff-Mantelleitung NYM-J 5 x 1,5,
Verlegung im offenen Kanal, in Zwischendecke /
Ständerwand oder im vorhandenen Schlitz
liefern, verlegen und betriebsbereit anschließen.
Menge: 950,000 m

**50.3 NYM-J 3x2,5**
Kunststoff-Mantelleitung NYM-J 3 x 2,5,
Verlegung im offenen Kanal, auf Kabelleiter im
Steigeschacht, in Zwischendecke/Ständerwand oder im
vorhandenen Schlitz
liefern, verlegen und betriebsbereit anschließen.
Menge: 6250,000 m

**50.4 NYM-J 5x2,5**
Kunststoff-Mantelleitung NYM-J 5 x 2,5,
Verlegung im offenen Kanal, in Zwischendecke
/Ständerwand oder im vorhandenen Schlitz
liefern, verlegen und betriebsbereit anschließen.
Menge: 700,000 m

**50.5 NYM-J 5x4**
Kunststoff-Mantelleitung NYM-J 5 x 4,
Verlegung im offenen Kanal, in Zwischendecke /
Ständerwand oder im vorhandenen Schlitz
liefern, verlegen und betriebsbereit anschließen.
Menge: 80,000 m

**50.6 NYM-O 4x10**
Kunststoff-Mantelleitung NYM-O 4 x 10 qmm,
Verlegung im offenen Kanal, auf Kabelleiter im
Steigeschacht, in Zwischendecke/Ständerwand oder im
vorhandenen Schlitz
liefern, verlegen und betriebsbereit anschließen.
Menge: 75,000 m
Zuordnung: 444

**50.7 NYM-J 5x10**
Kunststoff-Mantelleitung NYM-J 5 x 10 qmm,
Verlegung im offenen Kanal, in Zwischendecke /
Ständerwand oder im vorhandenen Schlitz
liefern, verlegen und betriebsbereit anschließen.
Menge: 670,000 m

**50.8 NYM-J 1x10**
Kunststoffmantelleitung NYM-J 1 x 10 qmm,
als Hauptschutzleiter, Verlegung im offenen Kanal, in
Zwischendecke / Ständerwand oder im vorhandenen Schlitz
liefern, verlegen und betriebsbereit anschließen.
Menge: 530,000 m

**50.9 NYM-J 1x6**
Kunststoffmantelleitung NYM-J 1 x 6 qmm,
als Hauptschutzleiter, Verlegung im offenen Kanal, in
Zwischendecke / Ständerwand oder im vorhandenen Schlitz
liefern, verlegen und betriebsbereit anschließen.
Menge: 600,000 m

**50.10 H07V-R 16 gn/ge**
Leitung H07V-R 16 gn/ge,
Verlegung auf vorhandener Kabelleiter oder -rinne oder
in offene Kanäle/Rohre einziehen,
liefern, montieren und anschließen.
Menge: 290,000 m
Zuordnung: 444

**50.11 Kunststoffkabel NYY-J 5x50**
Kunststoffkabel NYY-J 5 x 50 qmm, auf vorhandene
Kabelleiter oder -rinnen, in offene Kanäle, in
Installationsrohr einziehen oder mit Einzelschellen
befestigen
liefern, verlegen und betriebsbereit anschließen.
Menge: 120,000 m

**50.12 Kunststoffkabel NYY-J 1x50**
Kunststoffkabel NYY-J 1 x 50 qmm, auf vorhandene
Kabelleiter oder -rinnen, in offene Kanäle, in
Installationsrohr einziehen oder mit
Einzelschellenbefestigen
liefern, verlegen und betriebsbereit anschließen.
Menge: 120,000 m

**50.13 Herdanschlussleitung**
Herdanschlussleitung, H05VV-F 5G2,5, Länge 1,5 m,
vorkonfektioniert, einschl. beidseitigen Anschluss
(Herdanschlussdose und Herd)
liefern, verlegen und betriebsbereit anschließen.
Menge: 40,000 Stck

**50.14 Herstellen von Schlitzen 15x15 mm**
Herstellen von Schlitzen in Mauerwerk / Beton
bis 15 x 15 mm, einschl. malerfertiges Verschließen
Menge: 100,000 m

**50.15 Herstellen von Schlitzen 30x30 mm**
Herstellen von Schlitzen in Mauerwerk / Beton
bis 30 x 30 mm, einschl. malerfertiges Verschließen
Menge: 110,000 m

**50.16 Verbindungsmuffe**
Verbindungsmuffe für Kunststoffkabel, im Innenraum,
0,6/1 (1,2) kV, bis 5x2,5
liefern, montieren und betriebsbereit anschließen.
Menge: 40,000 Stck
Zuordnung: 444

**50.17 Anschliessen 5x2,5**
Anschliessen von Kabeln oder Leitungen mit einem
Querschnitt bis 5 x 2,5 qmm an beigestellten
Betriebsmitteln, einschl. der erforderlichen
Kabelschuhe und Pg/M-Verschraubungen
Menge: 15,000 Stck

**50.18 Anschliessen 5x6**
Anschliessen von Kabeln oder Leitungen mit einem
Querschnitt bis 5 x 6 qmm an beigestellten
Betriebsmitteln, einschl. der erforderlichen
Kabelschuhe
Menge: 6,000 Stck

**50.19 Anschliessen 5x50**
Anschliessen von Kabeln oder Leitungen mit einem
Querschnitt bis 5 x 50 qmm an beigestellten
Betriebsmitteln, einschl. der erforderlichen
Kabelschuhe
Menge: 9,000 Stck

### Abschnitt 60 Installationsgeräte

*Hinweis*
Bei den nachfolgenden Installationsgeräten ist jeweils
ein einheitliches Programm eines Fabrikats zu wählen.
Installationsgeräte für Unterputzmontage sind in der
Farbe reinweiß RAL 9010 auszuführen.

Fabrikat  : Busch-Jaeger
U.P.-Geräte Typ  : Reflex SI Linear
A.P.-Geräte Typ  : Duro 2000 AP
F.R.-Geräte Typ  : ocean (IP 44)

oder gleichwertig
Fabrikat:
...............................................
Typ  :
...............................................

...............................................

...............................................

Installationsgeräte für Unterputzmontage sind als
Komplettgeräte (also Einsatz mit Rahmen, Zentralplatte,
Wippe usw.) zu kalkulieren.
Nach Möglichkeit sollen keine Abzweigdosen verwendet
werden.
Gerätedose (für Unterputz- oder Hohlwandmontage) sind
grundsätzlich als Verbindungsdosen auszuführen.
Die an den Türen angeordneten Steckdosen sind als
Kombination mit dem Lichtschalter zu installieren.
Die Montagehöhe der Lichtschalter beträgt 1,05 m, die
der Steckdosen 0,30 m - wenn nicht in den Zeichnungen
andere Höhen vermerkt sind.
Befestigungen und Montagematerial sind mit den
Einheitspreisen abgegolten.

**60.1 Schuko-Steckdose**
Steckdose mit Schutzkontakt, gemäß VDE 0620,
in U.P.-Ausfuehrung, 16 A, 250 V AC, einschl. Rahmen,
als Einfachsteckdose
liefern, montieren und betriebsbereit anschließen.
Menge: 320,000 Stck

**60.2 Edelstahlsteckdosen**
Edelstahlsteckdosen für den Eckeinbau 2-fach liefern
und montieren
Menge: 35,000

**60.3 A.P.-Gehäuse, 1-fach**
A.P.-Gehäuse zum Einbau von o.g. U.P.-Geräten, 1-fach,
mit Rückwand
liefern, montieren und betriebsbereit anschließen.
Menge: 80,000 Stck
Zuordnung: 444

**60.4 A.P.-Gehäuse, 2-fach**
A.P.-Gehäuse zum Einbau von o.g. U.P.-Geräten, 2-fach,
mit Rückwand
liefern, montieren und betriebsbereit anschließen.
Menge: 40,000 Stck
Zuordnung: 444

**60.5 Hohlwanddose**
Hohlwanddose, als Verbindungsdose, T=61 mm
liefern und betriebsfertig montieren
Menge: 50,000 Stck

**60.6 Hohlwanddose F90**
Hohlwanddose, für Brandschutzwände F 30 - F 90, mit
DIBt-Zulassung, halogenfrei, als Verbindungsdose,
vollisolierte Durchverdrahtung bei Kombinationen von
Verbindungsdosen möglich
liefern und betriebsfertig montieren
Menge: 20,000 Stck
Zuordnung: 444

**60.7 U.P.-Dose**
U.P.-Dose, als Verbindungsdose, T=63 mm
liefern und betriebsfertig montieren
Menge: 130,000 Stck

**60.8 U.P.-Abzweigdose**
Abzweidose für Unterputzmontage, für Leitungen bis
5x2,5 qmm, inkl. Klemmen u. Deckel, einschl. Einführen
und Auflegen der Leitungen, inkl. sämtlichen Zubehör
und Befestigungsmaterial
liefern und betriebsfertig montieren
Menge: 25,000 Stck

**60.9 Aus-/Wechselschalter**
*** Bedarfsposition ohne GB
Installationsschalter VDE 0632 als Komplettgerät,
inkl. Rahmen und Wippe, für U.P.-Montage,
als Aus- oder Wechselschalter 10 A, 250 V AC

liefern, montieren und betriebsbereit anschließen.
Menge: 1,000 Stck

**60.10 Taster, bel., neutral**
Installationstaster VDE 0632, beleuchtet, als
Komplettgerät, inkl. Rahmen und Wippe, Tastersymbol
neutral transparent, für U.P.-Montage, 1 Wechsler, 10
A, 250 V AC
liefern, montieren und betriebsbereit anschließen.
Menge: 24,000 Stck

**60.11 Wipptaster 42 V, a.P.**
Wipptaster, 42 V, 1 A, für A.P.-Montage, Abdeckung
80x80 mm, 1 Schließer, reinweiß
Fabr./Typ: ELSO / 516214 oder glw.
angeb. Fabrikat:
...........................................
  Typ:
...........................................
liefern, montieren und betriebsbereit anschließen.
Menge: 46,000 Stck

**60.12 Wipptaster 42 V, u.P.**
Wipptaster, 42 V, 1 A, für U.P.-Montage, Abdeckung
80x80 mm, 1 Schließer, reinweiß
Fabr./Typ: ELSO / 516114 oder glw.
angeb. Fabrikat:
...........................................
  Typ:
...........................................
liefern, montieren und betriebsbereit anschließen.
Menge: 20,000 Stck

**60.13 Taster, bel., neutral**
Installationstaster VDE 0632, beleuchtet, als
Komplettgerät, Tastersymbol neutral transparent, für
A.P.-Montage, 1 Wechsler, 10 A, 250 V AC
liefern, montieren und betriebsbereit anschließen.
Menge: 1,000 Stck

**60.14 Schuko-Steckdose**
Steckdose mit Schutzkontakt, gemäß VDE 0620,
in A.P.-Ausfuehrung, 16 A, 250 V AC, als
Einfachsteckdose
liefern, montieren und betriebsbereit anschließen.
Menge: 1,000 Stck

**60.15 A.P.-Abzweigdose**
*** Bedarfsposition ohne GB
Abzweidose für Aufputzmontage, für Leitungen bis 5x2,5
qmm, inkl. Klemmen, einschl. Einführen und Auflegen der
Leitungen, inkl. sämtlichen Zubehör und
Befestigungsmaterial
liefern und betriebsfertig montieren
Menge: 35,000 Stck

**60.16 Herdanschlußdose a.P.**
Geräteanschlußdose DIN VDE 0606, in Aufputzausführung,
mit Gehäuse, als Herdanschlußdose, mit
Verbindungsklemmen bis 2,5 qmm, 5polig, 400 V AC, mit
Zugentlastung für Kabel bis 5x2,5 qmm
liefern, montieren und betriebsbereit anschließen.
Menge: 40,000 Stck

**60.17 Einbaudose**
Einbaudose für o. g. Wipptaster, 42 V, für A.P.- und
U.P.-Montage
Fabr./Typ: ELSO / 506400 oder glw.
angeb. Fabrikat:
...........................................
  Typ:
...........................................
liefern, montieren und betriebsbereit anschließen.
Menge: 40,000 Stck

**60.18 Sockelleisten-Geräteträger als 2fach Schuko**
Sockelleisten-Geräteträger, als Doppelsteckdose, PVC,
reinweiß, Schutzkontaktsteckdosen mit erhöhtem
Berührungsschutz
Fabr./Typ: Tehalit/L2250 9010 oder glw.
angeb. Fabrikat:
...........................................
  Typ:
...........................................
liefern, montieren und betriebsbereit anschließen.
Menge: 90,000 Stck
Zuordnung: 444

**60.19 Sockelleisten Geräteträger, leer**
Sockelleisten Geräteträger, PVC, reinweiß, leer,
für Geräte mit Zentralscheiben und Abdeckung, einschl.
Blindabdeckung
Fabr./Typ: Tehalit/L2261 9010 mit Blindabdeck. oder
glw.
angeb. Fabrikat:
...........................................
  Typ:
...........................................
liefern, montieren und betriebsbereit anschließen.
Menge: 18,000 Stck
Zuordnung: 444

**60.20 Sockelleisten Geräteträger, leer**
Sockelleisten Geräteträger, PVC, reinweiß, leer,
für Geräte mit Tragstegen u. Zentralscheiben
(Daten-Endgeräte), einschl. Blindabdeckung
Fabr./Typ: Tehalit/L2253 9010 mit Blindabdeck. oder
glw.
angeb. Fabrikat:
...........................................
  Typ:
...........................................
liefern, montieren und betriebsbereit anschließen.
Menge: 24,000 Stck
Zuordnung: 444

**60.21 Abdeckung Antennensteckdose**
Abdeckung für Antenneanschlussdose mit 3 Anschlüssen
für o.g. SL-Geräteträger leer
liefern, montieren und betriebsbereit anschließen.
Menge: 16,000 Stck
Zuordnung: 444

**60.22 Gerätetank, leer**
*** Bedarfsposition ohne GB
Gerätetank, leer, einschl. Blende, PVC, reinweiß,
zum Einbau eines U.P.-Gerätes, mit Dichtlippe, einschl.
Blindblende, passend zum kombinierten Heizungskanal
Fabr./Typ: HZ/SSL2000, Gerätetank, leer oder glw.
angeb. Fabrikat:
...........................................
  Typ:
...........................................
liefern, montieren und betriebsbereit anschließen.
Menge: 1,000 Stck
Zuordnung: 444

**60.23 Montage Gerätetank mit Steckdose, 2fach**
*** Bedarfsposition ohne GB
Montage bauseits gestellter Gerätetanks mit Steckdose
1-fach, PVC, passend zum kombinierten Heizungskanal,
einschl. elektr. Anschluss an vorhandene
Steckdosenringleitung (Alu) mit Press- o.
Steckverbinder für Alu-Leitungen
montieren und betriebsbereit anschließen.
Menge: 1,000 Stck
Zuordnung: 444

**60.24 FR-Aus-/Wechselschalter**
Installationsschalter VDE 0632 als Komplettgerät, für
A.P.-Montage, als FR-Aus- oder Wechselschalter 10 A,
250 V AC
liefern, montieren und betriebsbereit anschließen.
Menge: 65,000 Stck

**60.25 Kombination FR-Wechselschalter/Steckdose**
Kombination FR-Wechselschalter/Steckdose VDE 0632 als
Komplettgerät, für A.P.-Montage, als FR-Aus- oder
Wechselschalter 10 A, 250 V AC, FR-Schuko-Steckdose 16
A, 250 V AC
liefern, montieren und betriebsbereit anschließen.
Menge: 40,000 Stck

**60.26 FR-Heizungsnotschalter**
Installationsschalter VDE 0632 als Komplettgerät,
inkl. Rahmen und Wippe, für A.P.-Montage,
als FR-Heizungsnotschalter mit Aufdruck, mit
Glimmlampe, 2-pol., 10 A, 250 V AC
liefern, montieren und betriebsbereit anschließen.
Menge: 1,000 Stck
Zuordnung: 444

**60.27 FR-Schuko-Steckdose**
FR-Steckdose mit Schutzkontakt, gemäß VDE 0620,
in A.P.-Ausfuehrung, 16 A, 250 V AC, als
Einfachsteckdose
liefern, montieren und betriebsbereit anschließen.
Menge: 1,000 Stck

**60.28 FR-Abzweigdose**
Abzweidose für Aufputzmontage, FR, für Leitungen bis
5x2,5 qmm, inkl. Klemmen, einschl. Einführen und
Auflegen der Leitungen, inkl. sämtlichen Zubehör und
Befestigungsmaterial
liefern und betriebsfertig montieren
Menge: 110,000 Stck

**60.29 CEE-Steckdose 16 A**
CEE-Steckdose, 16 A, 400 V, 5-pol.,  A.P.-Ausführung,
IP 44
liefern, montieren und betriebsbereit anschließen.
Menge: 4,000 Stck

**60.30 Leuchtenklemme**
Leuchtenklemme, Nennspannung 400V/4kV/2, 3-polig,
Installationsseite: bis 2,5 mm² Leuchtenseite: bis 2,5
mm²
liefern und betriebsfertig montieren
Menge: 70,000 Stck
Zuordnung: 444

**60.31 Wandeinbauventilator**
Wandeinbauventilator, zur Entlüftung, IP 44, 230 V, 420
m³/h, 30 W, 0,21 A, 54 dB, robuster Motor,
wartungsfrei, für Dauerbetrieb geeignet, mit
thermischem Überlastschutz
Fabrikat/Typ: Maico / EN 20  oder gleichwertig
angeb. Fabrikat: ...................................
  Typ:
...................................
liefern, montieren und betriebsbereit anschließen
Menge: 4,000 Stck

**60.32 Zubehör Ventilator**
Verschlußklappe selbsttätig für Wandeinbauventilator,
mit verzinktem Schutzgitter, Montage des Ventilators
erfolgt in der Wandöffnung der zu demontierenden
Ventilatoren, einschl. Montagebleche (innen und außen,
Größe ca. 50x50 cm) aus Edelstahl zum Verblenden der
vorh.
Wandöffnung, einschl. Einbau Ventilator und
Verschlussklappe in die Montagebleche, einschl.
Abdichten der Fugen mittels dauerelastischer Fugenmasse
Fabrikat/Typ: Maico / AS 20 + Edelstahlbleche oder
gleichwertig
angeb. Fabrikat: ...................................
  Typ:
...................................
liefern, montieren und betriebsbereit anschließen
Menge: 4,000 Stck

**60.33 Hygrostat**
Hygrostat zur Steuerung von o. g. Wandeinbauventilator
in Abhängigkeit der relativen Luftfeuchte, mit
innenliegender Skala, max. 5,0 A, stufenloser
Einstellbereich von 20% - 80 %, 230 V, IP 30,
A.P.-Ausf.
Fabrikat/Typ: Maico / HY 5 I  oder gleichwertig
angeb. Fabrikat: ...................................
  Typ:
...................................
liefern, montieren und betriebsbereit anschließen
Menge: 4,000 Stck

### Abschnitt 70 Verlegesysteme

*Hinweis*
Sämtliche nachfolgend aufgeführten Positionen sind
inkl. aller benötigten Kleinteile, die für eine
fachgerechte und betriebsbereite Montage notwendig
sind, anzubieten. Das heißt, eine gesonderte Abrechnung
für Montagematerial erfolgt nicht, da dieses durch die
Einheitspreise abgegolten ist.

Zu den nachfolgend beschriebenen  Kabelträgersystemen
sind die dazugehörenden und die erforderlichen
Befestigungswinkel, Klemmwinkel, Stahl-Spreizduebel,
Schrauben mit Zubehör, Distanzstücke, Trägerklauen,
Ankerbolzen, Verbindungsstücke, Klemmstücke,
Klemmschellen, Wandbügel, Trägerlaschen,
Schutzkappen, Eckbleche, Anschlussstücke,
Auflagewinkel, Überschubhülsen und -schmiegen,
Gelenkstücke, Auflager, Anschlusslaschen,
Abstandslaschen, Halterkupplungen, Leiterhalter
und sonstige Kleinteile einzukalkulieren.

Anforderungen an die technische Ausführung von
Kabelträgersystemen aus Stahl:
Die Holme sind als Verstärkung und Kantenschutz mit
oberem Falz zu versehen. Sprossen aus C-Profil,
Abstand höchstens 300 mm, mit gratloser
Kabelauflagerfläche.

**70.1 Leitungsführungskanal**
*** Bedarfsposition ohne GB
Leitungsführungskanal, PVC hart, ca. 100x60 mm,
einschl. Kabelklammern, Farbe reinweiß
liefern und komplett verlegen
Menge: 1,000 m

**70.2 Leitungsführungskanal**
Leitungsführungskanal, PVC hart, ca. 60x40 mm, einschl.
Kabelklammern, Farbe reinweiß
liefern und komplett verlegen
Menge: 86,000 m

**70.3 Leitungsführungskanal**
Leitungsführungskanal, PVC hart, ca. 30x30 mm, einschl.
Kabelklammern, Farbe reinweiß
liefern und komplett verlegen
Menge: 615,000 m

**70.4 Leitungsführungskanal**
Leitungsführungskanal, PVC hart, ca. 15x30 mm, Farbe
reinweiß
liefern und komplett verlegen
Menge: 100,000 m

**70.5 Leitungsführungskanal**
Leitungsführungskanal, PVC hart, ca. 15x15 mm, Farbe
reinweiß
liefern und komplett verlegen
Menge: 100,000 m

**70.6 Installationsrohr EN25, starr**
Elektro-Installationsrohr als Kunststoffpanzerrohr,
Nenngrösse EN 25, starr, entsprechend DIN VDE 0605,
aus PVC hart, mittelschwer, flammwidrig, FPKu-EM-F
Verlegung offen, mit Abstandsschellen, max.
Schellenabstand = 25facher Rohrdurchmesser, einschl.
Klein- und Befestigungsmaterial
liefern und komplett verlegen
Menge: 50,000 m

**70.7 Installationsrohr EN40, starr**
Elektro-Installationsrohr als Kunststoffpanzerrohr,
Nenngrösse EN 40, starr, entsprechend DIN VDE 0605,
aus PVC hart, mittelschwer, flammwidrig, FPKu-EM-F
Verlegung offen, mit Abstandsschellen,
max. Schellenabstand = 25facher Rohrdurchmesser,
einschl. Klein- und Befestigungsmaterial
liefern und komplett verlegen
Menge: 3,000 m

**70.8 Installationsrohr EN50, starr**
Elektro-Installationsrohr als Kunststoffpanzerrohr,
Nenngrösse EN 50, starr, entsprechend DIN VDE 0605,
aus PVC hart, mittelschwer, flammwidrig, FPKu-EM-F
Verlegung offen, mit Abstandsschellen, max.
Schellenabstand = 25facher Rohrdurchmesser, einschl.
Klein- und Befestigungsmaterial
liefern und komplett verlegen
Menge: 6,000 m

**70.9 Isolierstoffrohr 25, flex.**
Isolierstoffrohr DIN VDE 0605, Nenngrösse EN25,
mittelschwer, flexibel, FFKuS-EM-F 105,
Verlegung auf Fußboden oder Wand (Mauerwerk / Beton),
inkl. Befestigungsmaterial
liefern und komplett verlegen.
Menge: 5,000 m

**70.10 Kabelrinne 300x60**
Kabelrinne 300 x 60 mm, Kabeltragsystem als Kabelrinne
DIN VDE 0639-1, gelocht, aus Stahl, verzinkt, inkl.
aller Befestigungsteile
liefern und komplett verlegen
Menge: 50,000 m

**70.11 Wandausleger**
Wandausleger 310 für Kabelrinne 300 x 60 mm, aus Stahl,
verzinkt, inkl. aller Befestigungsteile
liefern und komplett montieren
Menge: 45,000 Stck

**70.12 C-Profilschiene**
C-Profilschiene, Stahl, verzinkt, zur Kabelverlegung
mittels Bügelschellen, Montage inTeillängen, inkl.
Befestigungsmittel
liefern und komplett montieren
Menge: 50,000 m

**70.13 Bügelschellen**
Bügelschellen, Stahl, verzinkt, zur Befestigung von
Einzelleitungen oder Leitungsbündeln an
C-Profilschienen
liefern und komplett montieren
Menge: 490,000 St

**70.14 Brandabschottung von Kabeldurchführungen S 90**
Feuerbeständige Abschottungen von Kabeldurchführungen
in Decken und Wänden nach DIN 4102 S90, bestehend aus
einem verzinkten Stahlblechgehäuse, ausgekleidet mit im
Brandfall aufschäumendem Brandschutzmittel. Die
Kabelabschottung ist als fertiges Bauelement zu liefern
und einzumörteln. Die Montage erfolgt gemäß der
beiliegenden Montageanleitung. Beide stirnseitigen
Polystyrolkappen sind mit elastischem Dichtstoff
rauchgasdicht zu verschließen. Zugelassen vom DIBt
Berlin unter der Nummer Z-19.15-202. FTZ Spezifikation
736 53 FS 1/07.88. Die Abschottung wird incl.
Montageanleitung, Abdeckkappen und Güteschild
geliefert.
Folgende Anforderungen sind an die Kabelabschottungen
zu stellen:
· Feuerwiderstandsklasse S90 nach DIN 4102,
nachgewiesen durch gültige bauaufsichtliche Zulassung.
· Zugelassen für Kabel  aller Art  ohne Begrenzung des
Kabeldurchmessers. Auch in Kabelbündeln dürfen die
Durchmesser nicht begrenzt sein.
· Die Abschottung muss mit Leerohren bis M63 belegbar
sein.
· Innerhalb der Abschottung dürfen keine
Mindestabstände zwischen Kabeln  vorgeschrieben sein.
· Die Abschottung muss im Innenraum offen und voll mit
Kabeln belegbar sein. Der Innenraum darf nach
Fertigstellung des Schott nicht vollständig
verschlossen sein.
· Einbau mit handelsüblichem mineralischem  Mörtel der
Gruppe 3
· Zugelassen in Fernmeldedienstgebäuden mit
Fernmeldetechnik.
· Staubfreie, einfache  Nachrüstbarkeit  ohne
maschinell betriebene Hilfsmittel  oder  spezielle
Brandschutzbaustoffe. Im Brandfall dürfen  durch die
Abschottung keine toxischen Gase entstehen,
einschl. Herstellen der Wand- bzw. Deckenöffnung
/Stahlbeton)
Innenmaße (B x H): 300 x 60 mm
Außenmaße (L x B x H): 270 x 375 x 90 mm

Fabr./Typ: Wichmann / 00090375
oder glw.
angeb. Fabrikat:
...........................................
  Typ:
...........................................

liefern, montieren und betriebsbereit anschließen.
Menge: 10,000 Stck

**70.15 Brandabschottung von Kabeldurchführungen S 90**
Feuerbeständige Abschottungen von Kabeldurchführungen
in Decken und Wänden nach DIN 4102 S90, wie oben
beschrieben,
Innenmaße (B x H): 210 x 60 mm
Außenmaße (L x B x H): 270 x 240 x 90 mm
Fabr./Typ: Wichmann / 00090240 oder glw.
angeb. Fabrikat:
..........................................
  Typ:
..........................................
liefern, montieren und betriebsbereit anschließen.
Menge: 9,000 Stck

**70.16 Brandschutzmörtel**
Brandschutzmörtel zum brandschutzgerechten Verschließen
(S90) von Wanddurchbrüchen nach der Belegung mit
Einzelkabeln oder Kabelbündel, als Trockenmörtel, mit
allg. bauaufsichtlicher Zulassung
liefern, ansetzen und einbringen
Menge: 140,000 kg

**70.17 Brandschutzkitt**
Brandschutzkitt, zum Verschließen kleinerer Öffnungen,
als Kartusche mit 310 ml, mit allg. bauaufsichtlicher
Zulassung
liefern und einbringen
Menge: 40,000 Stck

**70.18 Brandschutz Bandage**
Brandschutz Bandage BC KBV a inclusive
Kennzeichnungsschildern und Befestigungsset Bandage
Menge: 22,000 m²

**70.19 Sockelleistenkanal 70x20mm**
Sockelleistenkanal 70x20mm, aus PVC, reinweiß, Außenmaß
70x20mm, mit 2 Weichlippen, integrierte Trennwände,
Montage auf Mauerwerk oder Beton, inkl.
Befestigungsmaterial, Kupplungen, Endstücken, und
sonst. Zubehör
Fabr./Typ: Tehalit/SL20077 oder glw.
angeb. Fabrikat:
...........................................
  Typ:
...........................................
liefern und komplett verlegen
Menge: 1,000 m
Zuordnung: 444

**70.20 Inneneck**
Inneneck, für SL 70, PVC, reinweiß
Fabr./Typ: Tehalit/M5561 9010 oder glw.
angeb. Fabrikat:
...........................................
  Typ:
...........................................
liefern und komplett verlegen
Menge: 1,000 Stck
Zuordnung: 444

**70.21 Sockelleistenkanal 50x20mm aus**
Sockelleistenkanal 50x20mm, aus PVC, reinweiß, Außenmaß
50x20mm, mit 2 Weichlippen, integrierte Trennwände,
Montage auf Mauerwerk oder Beton, inkl.
Befestigungsmaterial, Kupplungen,  Endstücken und
sonst. Zubehör,
Fabr./Typ: Tehalit/SL20057 oder glw.
angeb. Fabrikat:
...........................................
  Typ:
...........................................
liefern und komplett verlegen
Menge: 380,000 m
Zuordnung: 444

**70.22 Inneneck**
Inneneck, für SL50, PVC, reinweiß
Fabr./Typ: Tehalit/M5551 9010 oder glw.
angeb. Fabrikat:
...........................................
  Typ:
...........................................
liefern und komplett verlegen
Menge: 50,000 St
Zuordnung: 444

**70.23 Außeneck**
*** Bedarfsposition ohne GB
Außeneck, für SL 50, PVC, reinweiß
Fabr./Typ: Tehalit/M5552 9010oder glw.
angeb.
Fabrikat:...........................................

Typ:...........................................
liefern und komplett verlegen
Menge: 1,000 Stck
Zuordnung: 444

**70.24 Endstück**
Endstück, für SL 50, PVC, reinweiß, rechts bzw. links
Fabr./Typ: Tehalit/M5554 9010oder glw.
angeb.
Fabrikat:...........................................

Typ:...........................................
liefern und komplett verlegen
Menge: 38,000 Stck
Zuordnung: 444

**70.25 Abzweiger LF**
*** Bedarfsposition ohne GB
Abzweiger LF, für SL50, PVC, reinweiß
Fabr./Typ: Tehalit/L 2402 9010oder glw.
angeb.
Fabrikat:...........................................

Typ:...........................................
liefern und komplett verlegen
Menge: 1,000 Stck
Zuordnung: 444

**70.26 Anschlußeck**
*** Bedarfsposition ohne GB
Anschlußeck, an Eckkanal, für SL 50, PVC, reinweiß
Fabr./Typ: Tehalit/L2768 9010oder glw.
angeb.
Fabrikat:...........................................

Typ:...........................................
liefern und komplett verlegen
Menge: 1,000 Stck
Zuordnung: 444

**70.27 Eckkanal**
*** Bedarfsposition ohne GB
Eckkanal, PVC, reinweiß, mit 2 Kammern, 40x40 mm,
Anbindung an Decken oder  Sockleistenkanal, Unterteil
mit Bodenlochung, Montage auf Mauerwerk oder Beton,
inkl.
Befestigungsmaterial,  Endstücken und sonst. Zubehör
Fabr./Typ: Tehalit/EK 40040oder glw.
angeb.
Fabrikat:...........................................

Typ:...........................................
liefern und komplett verlegen
Menge: 100,000 m
Zuordnung: 444

**70.28 Abzweiger für Eckkanal**
*** Bedarfsposition ohne GB
Abzweiger für  Eckkanal, für Leitungsführungskanal
15x15 mm, PVC, reinweiß
Fabr./Typ: Tehalit/2778 9010oder glw.
angeb.
Fabrikat:...........................................

Typ:...........................................
liefern und komplett verlegen
Menge: 1,000 Stck
Zuordnung: 444

**70.29 Inneneck für Eckkanal**
*** Bedarfsposition ohne GB
Inneneck für Eckkanal, PVC, reinweiß
Fabr./Typ: Tehalit/2771  9010oder glw.
angeb.
Fabrikat:...........................................

Typ:...........................................
liefern und komplett verlegen
Menge: 1,000 Stck
Zuordnung: 444

### Abschnitt 80 De-/Montagearbeiten

**80.1 Demontage von Verteilungen**
Demontage von Verteilungen und Zählertafeln
(1Zählerplatz) mit vorheriger Freischaltung der
Verteilungen, die am Wohnungsverteiler abgeklemmten
Leitungen sind für das Wiederauflegen zu beschriften,
einschließlich Entsorgung
bis 10 Stromkreise je Verteilung
Menge: 50,000 Stck

**80.2 Demontage von Leuchten**
Demontage von Wand-/Deckenleuchten mit Glühlampen,
einschließlich Entsorgung bzw. Bereitstellung zur
Wiedermontage
Menge: 65,000 Stck

**80.3 Demontage von Kabeln**
Demontage von Kabel und Leitungen verschiedener
Querschnitte, einschl. Befestigungsmaterial,
incl.  Entsorgung
Menge: 720,000 m

**80.4 Demontage von Installationsgeräten**
Demontage von Installationsgeräten, Verteilerdosen an
Wänden und Decken, mit Abklemmen der Zuleitungen
einschließlich Entsorgung
Menge: 450,000 Stck

**80.5 Demontage von Kabelpritschen**
Demontage von Kabelpritschen (bis 300x60 mm), Ausleger
und Stiele, einschl. Entsorgung
Menge: 16,000 m

**80.6 Demontage Ventilatoren**
Demontage von Wandeinbauventilatoren im Trockenraum,
einschl. zugehörige Verkabelung und Schaltelemente,
einschl. Entsorgung
Menge: 4,000 Stck

**80.7 Durchbruch 40 mm**
Herstellen von Durchbrüchen in Mauerwerk/Beton,
Abmessungen 40 mm Durchmesser, Wanddicke über 15 bis 25
cm, anfallender Schutt wird Eigentum des AN und ist zu
beseitigen
Menge: 55,000 Stck
Zuordnung: 444

**80.8 Durchbruch 100x200x360 mm**
Herstellen von Durchbrüchen in Mauerwerk/Beton,
Abmessungen 100 x 200 mm, Wanddicke über 25 bis 36 cm,
anfallender Schutt wird Eigentum des AN und ist zu
beseitigen,
inkl. Verschließen mit Betonmörtel nach Einbringen der
Durchführungsteile
Menge: 4,000 Stck

**80.9 Durchbruch 100x200x360 mm**
Herstellen von Durchbrüchen in Mauerwerk/Beton,
Abmessungen 100 x 200 mm, Wanddicke über 25 bis 36 cm,
anfallender Schutt wird Eigentum des AN und ist zu
beseitigen
Menge: 4,000 Stck

**80.10 Durchbruch 100x200x250 mm**
Herstellen von Durchbrüchen in Mauerwerk/Beton,
Abmessungen 100 x 200 mm, Wanddicke über 15 bis 25 cm,
anfallender Schutt wird Eigentum des AN und ist zu
beseitigen,
inkl. Verschließen mit Betonmörtel nach Einbringen der
Durchführungsteile
Menge: 1,000 Stck

### Abschnitt 90 Insgemeinkosten

*Hinweis*
Nachfoglend ausgeschriebene Stundenlohnleistungen
können für Arbeiten in Anspruch genommen werden, welche
nicht Inhalt der vorliegenden Ausschreibung sind bzw.
zum Zeitpunkt der Erarbeitung der
Ausschreibungsunterlagen nicht ersichtlich waren.

Dabei gilt:

1.  Prinzipiell sind alle anfallenden Arbeiten vor
deren Entstehen durch den Bietenden bei der örtlichen
Bauleitung anzumelden. Erst nach Bestätigung der
Arbeiten durch den Bauherrn oder dessen
Bevollmächtigtem darf mit der Ausführung begonnen
werden.
Arbeiten, welche nicht im Vorfeld angemeldet und
bestätigt waren, werden nicht vergütet.

2.  Es werden prinzipiell nur solche
Stundenverrechnungssätze akzeptiert, welche dem Niveau
und der Qualifikation der zu erbringenden Arbeiten
entspricht

**90.10 Obermonteurstunden**
Stundenlohnarbeiten für z. Zt. nicht erfaßbare
Leistungen, die gesondert nachzuweisen sind,
für Obermonteur
Menge: 1,000 h

**90.20 Monteurstunden**
Stundenlohnarbeiten für z. Zt. nicht erfaßbare
Leistungen, die gesondert nachzuweisen sind,
für Monteur
Menge: 40,000 h

**90.30 Helferstunden**
Stundenlohnarbeiten für z. Zt. nicht erfaßbare
Leistungen, die gesondert nachzuweisen sind,
für Helfer
Menge: 40,000 h

**90.40 Erstellung der Revisionsunterlagen**
Erstellung der Revisionsunterlagen in 3-facher
Ausfertigung,
die Revisionsunterlagen sollen jeweils beinhalten:
- Beschreibung der Anlage
- Blockschaltbilder
- Übersichtsschaltpläne
- Installationspläne und DXF Dateien
- Meßprotokolle aller Verteilungen
- Gerätelisten
- Leuchtmittellisten
- Bedienungsanleitungen
- Wartungshinweise/ Wartungsanleitungen
- Wartungszyklen
- alle Pläne und Listen als Datei im vom Bauherrn
gewünschten Format bzw. als *.dxf-/*.doc-Datei auf
Daten-CD und auf Papier,
mit Inhaltsverzeichnis, in 3 Ordnern geheftet und
sortiert
Menge: 1,000 psch

**90.50 Prüfung**
Überprüfung des Vorhandenseins der Schutzmaßnahme gegen
gefährliche Körperströme für die gesamte
Wohnungsinstallation,
Messung der Fehler-Schleifen-Impedanz für sämtliche
Stromkreise und Überprüfung der Einhaltung der Auslösekriterien für den Schutz im TN- bzw. TT-Netz,
Protokollierung der Messwerte, Auswertung und
Erstellung eines Prüfberichtes,
Leistungsumfang je Wohnung ca. 6-12 Steckdosen und 4
bis 8 Leuchtenauslässe (gesamt 9 Stromkreise).
Menge: 30,000 St

**90.60 Einweisung des Betreibers/Bauherren**
Einweisung des Betreibers/ Bauherren in die
Anlagentechnik
inkl. Protokollierung der Einweisung mit Angaben zu
- Ort und Zeit
- Name(n) und Funktion der unterwiesenen Person(en)
- Inhalt der Unterweisung
- Name, Funktion und Firma der unterweisenden Person
- Erklärungsabgabe, daß Unterweisung vollständig und
  unmißverständlich stattgefunden hat
Menge: 1,000 psch

USt %: 19,00
